# OTZ Uckro
Angebotsaufforderung (GAEB DA XML 3.2, DA83)
Projekt: 2
Währung: EUR
Erstellt mit: GXML Toolbox V3.3 R20220330, ORCA AVA 25.0.5 - Professional Edition 25.00.05, 18.02.2026

## 1. Baubeschreibung
Bauvorhaben: Ortsteilzentrum Uckro

Baubeschreibung

1.Lage

Das Bauvorhaben liegt an der Siedlungssstraße 22 in 15926 Luckau, Ortsteil Uckro. Die Blaustelle ist direkt über die Siedlungssstraße erschlossen.

2.Allgemein
Das Bestandsgebäude besteht auf U-förmigem Grundriss aus einem zweigeschossigen Ostflügel (Bauteil A), einem eingeschossigen Westflügel (Bauteil C). Beide Flügel werden von einem eingeschossigen Zwischenbau (Bauteil B) im Norden verbunden. Das Bestandsgebäude wurde 1968/69 als Montagebau in Großblockbauweise errichtet.
Der Westflügel erhielt 1993 einen Erweiterungsbau. Dieser wurde als Mauerwerksbau ausgeführt.

Die Decken und dächer des zweigeschossigen Ostflügels (Bauteil A) und das Dach des eingeschossigen Westflügel (Bauteil C 1968/69) wurden mit Menzel-L-Decken-Elementen hergestellt. Der Erweiterungsbau des Westflügels (Bauteil C 1993) erhielt eine Filigrandecke als Decke über dem Kellergeschoss und als Dachkonstruktion über dem Erdgeschoss hergestellt.

Die Leistung umfasst den jeweils ausgeschriebenen Leistungsbereich für die
"Umnutzung der ehemaligen Grundschule zu einem Ortsteilzentrum mit Kindertagesstätte, Jugendclub und Feuerwehr". Die Umnutzung erfolgt in insgesamt 5 Bauabschnitten. Die hier beschriebenen Leistungen betreffen den

1. Bauabschnitt.

Er umfasst den Umbau des Zwischenbaus (Bauteil B) zu einer Kindertagesstätte einschließlich der angrenzenden Freiflächen, Rampen und Podeste, Vordächer sowie die Erneuerung der Grundleitungen aller anliegenden Medien auf dem Gelände. Die Maßnahme ist insgesamt vom Bauen im Bestand gekennzeichnet.

Das Raumprogramm des 1.Bauabschnittes umfasst die Herstellung von Räumen der Kita-Krippe im Erdgeschoss (Bauteil B) einschließlich des Büros, Personalraum und Behinderten-WC (Bauteil A-Erdgeschoss).

Im Zuge des Umbaus der Freianlagen wird der Innenhof entsiegelt und eine Grünfläche mit Spielplatz für die Kita errichtet. Weiterhin entstehen Stellplätze für PKW und Fahrräder, Zufahrten, Wege sowie Anpflanzungen von Bäumen.

3. Bodenverhältnisse

Im Bereich der Baumaßnahme stehen schwach tonige, schluffige Fein- und Mittelsande an.

Das Grundwasser wurde zum Zeitpunkt der Erkundung am 17.3.2021 bei 5,76m unter Gelände angetroffen.

4. Kampfmittel
Für das Baugrundstück liegt eine Bescheinigung des Zentraldienstes der Polizei Brandenburg über die Freiheit von Kampfmitteln vom 27.1.2021 vor.

Es wird darauf hingewiesen, dass trotz einhergehender Prüfung und gegebenenfalls Beräumung nach dem aktuellen Stand der Technik und den gesetzlichen Vorgaben nicht auszuschließen ist, dass sich auf der zuvor genannten Fläche weiterhin Kampfmittel befinden. Bei jeglichem Verdacht des Antreffens von Kampfmitteln sind Sie verpflichtet, die Bauarbeiten in diesem Bereich einzustellen und die Fundstelle unverzüglich der nächsten örtlichen Ordnungsbehörde oder der Polizei anzuzeigen.

5.Tragende Bauteile

Der Bestand der ehemaligen Grundschule besteht im wesentlichen aus Montageelementen in Großblockbauweise aus Beton in drei Lagen (H/B/D 1000/1200/290mm). Die Dachdecken im zweigeschossigen Ostflügels (Bauteil A) und ds eingeschossigen Westflügels (Bauteil C, 1968/69) bestehen aus Menzel-L-Deckenelementen, die Dachdecke des Westflügls (Bauteil C 1993) aus einer Beton-Filigrandecke, Die Bestandsdecke des Zwischenbaus (Bauteil B) besteht aus einer Stahlbetonhohldielendecke. Diese wird im Zuge des Umbaus durch eine monolithische Stahlbetondecke erstetzt.
Die Decken über Erdgeschoss und Kellergeschoss im zweigeschossigen Ostflügels (Bauteil A) sind ebenfalls Menzel-L-Decken.
Außen- und Innenwände im Bestandsgebäude sind auf Fundamenten aus Beton gegründet.

6. Bekleidung Außenbauteile

Die Außenwände des zweischossigen Ostflügels (Bauteil A) ist bereits mit einem WDVS mit mineralischem Putz bekleidet. Alle anderen massiven Außenwände erhalten ebenfalls ein WDVS mit mineralischem Aufbau.

Die Dächer und Vordächer werden gedämmt, teilweise begrünt und PV-Anlagen ausgestattet.

7. Bekleidung Innenbauteile

Innenwände werden mineralisch verputzt und gestrichen oder mit keramischen Fliesen belegt.

8. Gebäudemaße

Oberkante Fertigfußboden  81,76
Höhe First Bauteil A  +8,13
Höhe Traufe Bauteil A:  +7,55
Höhe First Bauteil B, alt  +2,5
Höhe Traufe Bauteil B, alt: +3,2
Höhe First Bauteil B, neu +3,5
Höhe Traufe Bauteil B, neu: +3,45
Höhe First Bauteil C  +4,3
Höhe Traufe Bauteil C:  +3,8

## 2. Verpackungsabfall, überschüssiges Baumaterial, Baustellenabfälle
Verpackungsabfall, überschüssiges Baumaterial, Baustellenabfälle
Anfallendes Verpackungsmaterial bleibt Eigentum des AN und ist, soweit möglich, dem Dualen System zuzuführen oder auf andere Art ordnungsgemäß zu entsorgen.
Überschüssiges Baumaterial (Verschnitt, Reste etc.) und Baustellenabfälle aus dem Bereich des AN entsorgt dieser in eigener Zuständigkeit. Verpackungsmaterial, überschüssiges Baumaterial und Baustellenabfälle des AN sind auf der Baustelle in verschließbaren Containern zu sammeln.
Das Verbringen obengenannter Abfälle in die Sammelbehälter für Bauabfälle ist untersagt. Gefüllte Container sind ohne Aufforderung und unverzüglich abzufahren.
Die Zwischenlagerung auf dem Gelände darf nur nach Genehmigung durch die Bauleitung und nur in geschlossenen Containern erfolgen.
Die anfallenden Kosten für das Aufstellen, Vorhalten und Beseitigen der Container sind in die Einheitspreise der entsprechenden Positionen einzurechnen.
Sämtliche Abfälle des AN sind vor Beendigung der Arbeiten entsprechend den hier beschriebenen Vorgaben zu entsorgen und die Baustellen ist mit Fertigstellung der Leistungen frei von Abfällen des AN zu übergeben.

2. Alle Abfallarten
Es ist das Brandenburgische Abfallgesetz ( BbgAbfG ) vom 06.06.1997, zuletzt geändert am 28.06.2006, in der jeweils gültigen Fassung, mit allen Rechtsgrundlagen, Verordnungen und Merkblättern zur Vermeidung, Verwertung und Beseitigung von Abfällen anzuwenden.
Grundsätzlich ist verwertbarer Abfall nicht zu beseitigen.
Jeder auf der Baustelle anfallende Abfall ist je Abfallschlüssel- nummer getrennt in verschließbaren Containern zu sammeln. Von der Regelung der artenspezifischen Trennung der Bauabfälle kann nur abgewichen werden, wenn der AG in einer entsprechenden Position festlegt, dass die Entsorgung der gemischten Bau- und Abbruchabfälle über eine Abfallsortieranlage zu erfolgen hat.
Gefüllte Container sind ohne Aufforderung und unverzüglich abzufahren.
Vor dem Abtransport der Bauabfälle ist die abzurechnende Menge durch Unterschrift/Signatur vom AG auf dem Übernahmeschein / Begleitschein zu bestätigen.
Die Zwischenlagerung auf dem Gelände darf nur nach Genehmigung durch die Bauleitung und nur in verschließbaren Containern erfolgen.
Grundsätzlich ist in die Entsorgungspositionen einzukalkulieren:
- Aufschütten der Hauffwerke
- Transport der Abfälle zum Container bzw. zur Hauffwerksfläche - das Aufstellen, Vorhalten, Beladen und Abfahren der Container - Transport zur Annahmestelle
- das Sortieren des Abfalls
- Kosten für das jeweilige Nachweisverfahren
- Kosten für Kontrollanalysen
Bei allen Entsorgungs- bzw. Verwertungsverfahren sind die Deponie- bzw. Annahmegebühren in die Entsorgungspositionen einzukalkulieren.
Der Nachweis über die erfolgte Verwertung / Beseitigung ist der Bauleitung unverzüglich und unaufgefordert zuzuleiten.
Grundlage für die Abrechnung bilden die ordnungsgemäß ausgefüllten Nachweisbelege, das Aufmaß und die Belege der Annahmestelle über die erfolgte Verwertung / Beseitigung (Wiegekarten und Eintrag der Annahmestelle auf dem Übernahmeschein / Begleitschein). Die Übernahmescheine in Papierform sind durch den AN bereitzustellen.
Sollte der AN den Abfall in eigener Zuständigkeit verwerten wollen, so hat er auf den Übernahmescheinen als Entsorger zu zeichnen. Mit seiner Unterschrift bestätigt der AN die ordnungsgemäße Entsorgung.
Allgemeiner Hinweis:
In Abhängigkeit der bei der Durchführung der Baumaßnahme anfallenden Abfallarten werden nachfolgende Vorbemerkungen ganz oder in Teilen Vertragsbestandteil:

a) (Nicht gefährlicher) Abfall
Nicht gefährlicher Abfall zur Wiederverwendung, zum Recycling oder zur Verwertung ist immer einer entsprechenden Anlage zuzuführen. Nicht gefährliche Bauabfälle, die nicht verwertet werden können, sind eigenverantwortlich einer ordnungsgemäßen Beseitigung zuzuführen.
Für den Transport der nicht gefährlichen Abfälle ist eine gültige Anzeige zur Beförderung von Abfällen an die zuständige Behörde erforderlich. Diese ist nach Aufforderung der Vergabestelle unverzüglich vorzulegen, jedoch spätestens vor Auftragserteilung. Die Fahrzeuge sind während des Transportes von nicht gefährlichen Abfällen auf öffentlichen Straßen mit der Warntafel "A" zu kennzeichnen.
Ein Entsorgungsnachweis im Sinne der Verordnung über Verwertungs- und Beseitigungsnachweise ist für die Entsorgung von nicht gefährlichem Abfall nicht erforderlich.
Als Beleg über die Abfuhr und die Annahme des Abfalls ist das Übernahmescheinformular in Papierform zu verwenden, auszufüllen und vor Abfahrt durch die örtliche Bauleitung gegenzeichnen zu lassen.
Auf dem Übernahmeschein ist die Anfallstelle (Ort der Baustelle) zu vermerken. Das gültige Berliner/Brandenburger Landesabfallrecht ist bei der Entsorgung anzuwenden.

b) Gefährlicher Abfall
Gefährlicher Abfall zur Beseitigung unterliegt der Andienungspflicht bzw. gefährlicher Abfall zur Verwertung der Anzeigepflicht an die Sonderabfallgesellschaft Brandenburg Berlin (SBB).
Für den Transport der Abfälle ist eine gültige Transportgenehmigung/Beförderungserlaubnis erforderlich. Diese ist nach Aufforderung der Vergabestelle unverzüglich vorzulegen, jedoch spätestens vor Auftragserteilung. Die Fahrzeuge sind während des Transportes von gefährlichen Abfällen auf öffentlichen Straßen mit der Warntafel "A" zu kennzeichnen.
Grundlage des Nachweisverfahrens bildet die Verordnung über Verwertungs- und Beseitigungsnachweise (Nachweisverordnung) vom 20.10.2006, zuletzt geändert am 28.4.2022. Ab dem 01.04.2010 ist das elektronische Nachweisverfahren bei den gefährlichen Abfällen anzuwenden.
Bei einer Entsorgung der gefährlichen Abfälle über einen Sammelentsorgungsnachweis ist der Übernahmeschein in Papierform zu verwenden. Der Einsammler hat eine Kopie des dazugehörigen Begleitscheins aus dem elektronischen Register bei der Abrechnung zu übergeben.
Das gültige Berliner/Brandenburger Landesabfallrecht ist bei der Entsorgung zugrunde zu legen.

## 3. Zusätzlich technische Vertragsbedingungen für alle Gewerke
Zusätzlich technische Vertragsbedingungen für alle Gewerke ( ZTV )
Soweit in der Leistungsbeschreibung auf Technische Spezifikationen, z.B. nationale Normen, mit denen Europäische Normen umgesetzt werden, europäische technische Zulassungen, gemeinsame technische Spezifikationen, internationale Normen, Bezug genommen wird, werden auch ohne den ausdrücklichen Zusatz: ‚oder gleichwertig´, immer gleichwertige Technische Spezifikationen in Bezug genommen.

Bei der Ausführung sind die nachfolgenden Hinweise zu beachten. Leistungen die sich hieraus ergeben und im Leistungsverzeichnis nicht gesondert vermerkt sind, müssen in die Einheitspreise eingerechnet werden:

1. Allgemein
1.1
Der AN hat sich vor Ausführung der Arbeiten über die Lage von Leitungen, Kabeln, Drähten, Kanälen u.ä. beim AG anhand der Bestandspläne und Ortsbesichtigung zu unterrichten.
Die Arbeiten erfolgen unter Vordächern, Unterkante +2,99m.
1.2
Die Ausführung erfolgt im Freien, an Werktagen außer Samstags in der Zeit von 6-18 Uhr.

Das Erdgeschoss im zweigeschossigen Ostflügel (Bauteil A) ist durchgängig in Nutzung. Lärmintensive Arbeiten müssen in Abstimmung mit der Kitaleitung erfolgen.

1.3
Dem AN werden nach Auftragserteilung unentgeltlich zur Verfügung gestellt:
- Ausführungspläne der Baumaßnahme ( 1-fach )
- Baustrom
- Bauwasser
Es werden durch das Gewerk Bauhaupt folgende Medien eingerichtet und auch für andere AN über die gesamte Bauzeit vorgehalten
- Baustrom 32A, 220V
- Bauwasser 1/2, 3/4 Zoll
-
2. Hebezeug und Gerüste
2.1.
Sofern nicht als Leistungsposition beschrieben, hat der Auftragnehmer für seine Arbeiten erforderliches Hebezeug, Arbeits-, Schutz- und Traggerüste in den jeweiligen Positionen zu berücksichtigen. Das gilt auch für Standhöhen über 2m.
2.2.
Sämtliche Gerüste sind nach DIN 18 451 und in Verlängerung nach DIN 4420 sowie deren ergänzenden Bestimmungen und den einschlägigen gesetzlichen Bestimmungen zu errichten.
2.3.
Für sämtliche Arbeits- und Traggerüste ist die Standsicherheit statisch nachzuweisen. Kosten, Gebühren und Genehmigungen sind Sache des Auftragnehmers.
2.4.
Ein Arbeits- und Schutzgerüst für die Arbeiten an Fassade und Dach wird bauseits durch das Gewerk "Bauhaupt" zur Verfügung gestellt.

3. Baustelleneinrichtung
3.1
Die Baustelleneinrichtung auf dem Grundstück ist in Absprache mit der örtlichen Bauleitung möglich.
Die ggf. für die Baustelleneinrichtung auf der Straße notwendigen
Erlaubnisse und Gebühren sind Sache des Arbeitnehmers. Anfallende
Gebühren sind mit den EP abgegolten (z.B. Kraneinsatz auf der Straße,
Schuttcontainer, Tagesunterkünfte etc.).

3.2
Die Lagerung von Material und Restmaterial hat ausschließlich im umzäunten Bereich der Baustelleneinrichtung zu erfolgen.
Schutt und Abbruchmassen sind soweit notwendig nur in geschlossenen Containern zwischenzulagern. Die Container sind nur im umzäunten Bereich der Baustelleneinrichtung aufzustellen.

3.3
Die Baustelle ist täglich zu säubern

3.4
Sanitäre Einrichtungen werden durch das Gewerk "Bauhaupt" auch für die unentgeltliche Nutzung durch andere Gewerke eingerichtet, vorgehalten und geräumt.

4. Hinweis Temperaturen
Die Verarbeitungsrichtlinien der Hersteller in Hinblick auf die Verarbeitungstemperaturen sind zu beachten.

5. Baustellenordnung
Für das Bauvorhaben liegt eine Baustellenordnung vor. Die Baustellenordnung wurde durch die Sicherheits- und GesundheitsschutzkoordinatorIn auf der Grundlage der geltenden Baustellenverordnung (BaustellV), dem Arbeitsschutzgesetz, der Arbeitsstättenverordnung, der Betriebsverordnung und den Vorschriften und Regelungen für Sicherheit- und Gesundheitsschutz bei der Arbeit der gesetzlichen Unfallversicherungen (Berufsgenossenschaften) erarbeitet. Der Arbeitnehmer hat sein Personal über den Inhalt der Baustelleordnung zu unterrichten. Die Einhaltung der Baustellenordnung ist Teil der Vertragserfüllung.

6. Bestandsdokumentation
Spätestens mit der Übergabe der Schlussrechnung sind folgende Unterlagen unentgeltlich zu übergeben:
bauaufsichtliche Prüfzeugnisse und Zulassungen, Herstellerzertifikate und technische Merkblätter Übereinstimmungszertifikate des AN, Verwendungsnachweise, Unternehmererklärungen
Bautagesberichte (sind mind. wöchentlich zur Unterschrift durch die BL zu übergeben)

7. Muster
Folgende Muster sind rechtzeitig und unentgeltlich zur Abstimmung vorzulegen (entfällt, soweit nicht im beschriebenen Leistungsumfang enthalten):

Oberflächenmaterialien der Außenwand:
- WDVS (Musterfläche ca. 0,5m2), Musterverblender
- Musterprofil Außenfenster- und Türen
- Musterbeschläge Außenfenster- und Türen

Oberflächenmaterialien der Innenräume:
- Innenputz Musterfläche ca. 1m2
- Innenanstriche Musterfläche ca. 1m2
- Material Blockzargen
- Musterbeschläge Innenfenster- und Türen
- Oberflächenmaterialen Innentüren und Einbaumöbel (HPL Beschichtungen, Furniere)
- Wand- und Bodenfliesen
- Bodenbeläge
-
Muster Aussenpodeste und Treppen:
  Muster Farbe und Oberflächenbeschaffenheit der Betonfertigteile (Musterplatte),
  Muster Pflasterziegel

Muster Metallbauarbeiten:
  Muster Farbe und Oberflächenbeschaffenheit des Untersichtmaterials (Musterplatte)

## 4. Systembeschreibung
Das mechatronische Zutrittskontroll-/Schließsystem besteht aus nicht verkabelten, funkvernetzten elektronischen Schließzylindern und Drückern (Offline-Schließkomponenten), bzw. aus verkabelten Wandlesern inklusive Steuerungen, welche online/offline betrieben werden können,  einen IQ-Hub zur kabellosen, funkvernetzten Verbindung der Türkomponenten und einem Online-Gerät mit Internetverbindung (cloudbasierte Systemlösung: Salto KS).
Für die Zutrittsberechtigung von Personen an den Schließkomponenten werden Zutrittsmedien mit der Technologie Mifare DESFire EV1 nach ISO 14443A eingesetzt.
Die Schließkomponenten verfügen über ein Verschlüsselungsverfahren (128 Bit AES), das den End-to-End Datenaustausch der gespeicherten Daten mit den zugeordneten Zutrittsmedien regelt.
Die Anzeige über berechtigten Zutritt oder Abweisung an der Schließkomponente erfolgt über eine akustische und optische Signalisierung. Durch eine optische und akustische Warnung informieren batteriebetriebene Türkomponenten rechtzeitig über einen notwendigen Austausch der Batterien.
Die Verwendung der batteriebetriebenen Offline-Schließkomponenten Schließzylinder, Beschläge und Drücker muss auf die jeweilige Einbausituation, die Sicherheitsanforderungen sowie die Nutzung abgestimmt werden.
Die Verwaltung des Zutrittskontroll-/Schließsystems erfolgt über eine browserbasierte Software. Die Zutrittsberechtigungsvergabe bzw. -änderung erfolgt über die Software, welche über den IQ-Hub die aktuellen Daten auf die Zutrittsmedien überträgt.
Die Offline-Schließkomponenten verfügen über eine Zutrittsprotokollierung der letzten erteilten und abgelehnten 1000 Zutrittsereignisse, wobei die personenbezogene Protokollierung über die Software auch deaktiviert werden kann.
Eine intuitive Nutzung der Schließkomponenten wird durch die optische Formgebung und taktile Ausprägung geboten.

Virtuelles Netzwerk:
Über das virtuelle Netzwerk werden sicherheitsrelevante Informationen, wie Zutrittsprotokolle, gesperrte Zutrittsmedien (Black-List), Batteriestatus zwischen der Verwaltung der Zutrittskontroll-/Schließanlage und den Offline-Schließkomponenten ausgetauscht.
Für die Verwendung des virtuellen Netzwerks sind Online-Wandleser vorgesehen, die über eine LAN-Verbindung sicherheitsrelevante Daten zwischen der Verwaltung des Zutrittskontroll-/Schließsystems und den Zutrittsmedien synchronisiert.
Gesperrte Zutrittsmedien werden beim Zutrittsversuch an einer beliebigen Türkomponente, auf die bereits eine aktuelle Black-List durch ein Zutrittsmedium oder das Programmiergerät übertragen wurde, durch die Türkomponente gelöscht (Kill-Card-Funktion).
Ein hoher Sicherheitsstandard der Zutrittsprotokollierung wird dadurch erreicht, indem die Türkomponenten nicht nur die eigenen Zutrittsereignisse, sondern auch die Ereignisse anderer in der Anlage befindlichen Zutrittsmedien übertragen. Somit wird verhindert, dass Zutrittsereignisse von verlorengegangenen Zutrittsmedien in der Verwaltungssoftware nicht dokumentiert werden.
Optional Notöffnung über Notstromgerät
Im seltenen Fall einer unbestromten Offline-Schließkomponente, z.B. durch Batterieausfall, kann über ein Notstromgerät kurzfristig die Schließkomponente in Betrieb genommen werden.

## 17 Schließanlage
EP-Anteile: Lohn; Material; Gerät; Sonstiges

### Titel 01 Schließanlage

**01.1 Projektierung und Projektplanung eines Zutrittskontrollsystems,**
Projektierung und Projektplanung eines Zutrittskontrollsystems, cloud-basierte Lösung für kabelloses Zutrittsmanagement

Fabrikat: salto KS
Menge: 1,000 St

**01.2 Mechatronischer Knaufzylinder mit einseitiger Berechtigungsprüfung**
Mechatronischer ´Knaufzylinder mit einseitiger Berechtigungsprüfung ab 31/31 mm bis Gesamtlänge 92 mm, Europrofil vernickelt, inklusive Batterie, IP 65,

Fabrikat: Salto neo
Menge: 15,000 St

**01.3 Mechatronischer ´Knaufzylinder mit einseitiger**
Mechatronischer ´Knaufzylinder mit einseitiger Berechtigungsprüfung ab 31/31 mm bis Gesamtlänge 92 mm, Europrofil vernickelt, inklusive Batterie, IP 65, Ausführung Antipanik als Zulage,

Fabrikat: Salto neo
Menge: 13,000 St

**01.4 Profildoppelzylinder DIN 18252, Klasse 82,**
Profildoppelzylinder DIN 18252, Klasse 82, mit Bohr und Ziehschutz, Zylinder mit Gefahrenfunktion bei
einseitig steckendem Schlüssel, gleichschließend,
Länge Doppelzylinder in mm 41,0/41,0
in vorgerichtete Schlösser
Messing matt vernickelt, Neusilberschlüssel, je 3
Schlüssel
Menge: 1,000 St

**01.5 Zylindereinsatz Messing**
*** EP-Aufgliederung gefordert
STLB-Bau 2024-04 029
Zylindereinsatz, beidseitig blind, Zylindergehäuse und Zylinderkern aus Messing, matt vernickelt,
Einsatzlänge in mm '60 bis 90mm'
.
Menge: 7,000 St

**01.6 Wandleser zur Unterputzmontage**
Wandleser zur Unterputzmontage in Kombination mit Steuereinheit zur Ansteuerung von elektronischen Verschlusselementen, Schiebetüren, Sektionaltoren und Personenvereinzelungen,
Farbe: Schwarz, Weiß oder Grau, zum Einsatz im Innen- und Außenbereich

Fabrikat: salto KS
Menge: 1,000 St

**01.7 Off/Online-Türsteuereinheit**
Tür-Steuereinheit für zwei Schaltausgänge und zwei programmierbare Eingänge. zur Ansteuerung einer Verschlusseinheit

Fabrikat: salto KS Bluenet
Menge: 1,000 St

**01.8 Netzteil für Tür-Steuereinheit**
Netzteil für Tür-Steuereinheit 230 VAC-Netzteil zur Versorgung der Tür-Steuereinheit mit der benötigten Betriebsspannung 12-24 VDC

Fabrikat: salto
Menge: 1,000 St

**01.9 Zentrales Hub,**
Zentrales Hub, Verbindung zur Cloud über Mobilfunk 3G/4G (via USB), 2G/3G, WLAN, LAN Ethernet Kabel, mit Steckernetzteil, mit Adminkarte,

Fabrikat: salto ks IQ
Menge: 3,000 St

**01.10 Abonnement-Voucher**
Abonnement-Voucher für ein 1-Jahres-Abonnement frei,
für bis zu 150 Nutzer und 25 IQs
Fabrikat: salto KS Voucher L
Menge: 1,000 St

**01.11 Codierstation**
Codierstation, Plattform Salto Space, Technologie SVN, ID-Verfahen MIFARE DESFire EV2, HID iClass, Seos, BLE, NFC, Anschlüsse: USB2.0 Typ B, und Ethernet,
Fabrikat: salto Ncoder
Menge: 1,000 St

**01.12 Tragbares Codiergerät**
Tragbares Codiergerät für die Initialisierung dr Schließeinheiten, Sammlung von Ereignislisten, Update von Schließeinheiten, Prüfung der Türen, Notöffnung, Firmware-Update,
Fabrikat: Salto XS4 PPD
Menge: 1,000 St

**01.13 Schlüsselanhänger,**
Schlüsselanhänger, Identmedium, Einheit mit 5St

Fabrikat: salto KS
Menge: 20,000 St

**01.14 Montage und Inbetriebnahme der Türkomponenten**
Montage und Inbetriebnahme der Türkomponenten,

Fabrikat: salto
Menge: 1,000 St

**01.15 Inbetriebnahme und Abnahme der Anlage**
Inbetriebnahme und Abnahme der Anlage

Fabrikat: salto
Menge: 1,000 St

**01.16 Anwenderschulung**
Anwenderschulung, bis 5 Teilnehmer,

Fabrikat: salto
Menge: 1,000 St
